# Höttingstr. 12-16c
Angebotsaufforderung (GAEB DA XML 3.2, DA83)
Projekt: 047720
Währung: EUR
Erstellt mit: GXML Toolbox V3.3 R20230829, iTWO_64 V24.0.454, 07.07.2026

## 03-232 WDVS und Gerüst
Datum: 07.07.2026

*Hinweis: Bauvorhaben*
BAUVORHABEN : Datteln, Höttingstr. 12-16

Höttingstr. 12-12b:

Beginn: 14.09.2026
Fertigstellung: gem. Bauzeitenplan

3 Häuser, 3 Geschosse

Höttingstr. 14-14c + 16-16c (Arbeiten finden parallel statt):

Beginn: 01.04.2027
Fertigstellung: gem. Bauzeitenplan

8 Häuser, 2 bzw. 3 Geschosse

Die Arbeiten diverser Gewerke werden entsprechend vor oder nach der Gerüststellung durchgeführt

Zusätzliche Technische Vorschriften  (ZTV)
==================================

1. Algemeines

Für Angebot, Lieferung, Ausführung und Abrechnung
gelten neben dem Leistungsverzeichnis:
die neusten DIN-Normen, VDE- und VDI-Richtlinien
die Vorschriften der zuständigen Behörden (z.B.
Bauaufsicht, Gewerbeaufsicht, Brandverhütung,
TÜV),Bau-Berufsgenossenschaften und
Versorgungsbetriebe, die Bestimmungen der
Gerüstbauordnung

2. Ausführung

Die Arbeiten werden an bewohnten Häusern  ausgeführt,
das bedingt mehrere Teilabschnitte der Ausführung, z.B.
Fertigstellung hausweise.
Während der Ausführung hat der Auftragnehmer allen, an
der Sanierung tätigen Handwerkern genügend zeit für die
Fertigstellung anderer Arbeiten zu lassen.
Die Sicherung der Verkehrs-, Versorgungs- und
Entsorgungsanlagen im Bereich des Baugländes, sowie die
Durchführung der erforderlichen Maßnahmen der
verkehrspolizeilichen Sicherung übernimmt der
Auftragnehmer. Für Strassen- und
Bürgersteigabsperrungen sind die Genehmigungen vom
Auftragnehmer einzuholen.
Aufenthalts- und Lagerräume können vom AG nicht zur
Verfügung gestellt werden. Die Kosten hierfür sind in
die Einheitspreise des Angebotes einzurechnen.
Die Ausführung der Arbeiten erfolgt auf Gefahr des
Auftragnehmers. Während der Verarbeitung darf die
Temperatur der Luft, der zu verwendeten Materialien,
sowie des Untergrundes nicht unter + 5 ° C absinken.
Stehendes Wasser ist abzusaugen, der Untergrund ist
entsprechend zu trocknen. Eine gesonderte Vergütung
dieser Leistung findet nicht statt.
Baustoffe und Bauteile dürfen nicht in Treppenhäusern
und auf Verkehrsflächen gelagert werden.

3. In den Einheitspreisen sind enthalten:

die Schuttrabfuhr einschl. Kippgebühre in allen
Positionen
die rechtzeitige Benachrichtigung der Wohnungsinhaber
über den beabsichtigten Beginn der Arbeiten
die Rückerstattung der Kosten für Wasser-und
Stromentnahme, falls vom Wohnungsinhaber gefordert
die Verpflichtung des Aufragnehmers, andere
Gebäudeschäden, die bei Ausführung seiner Leistung
bekannt werden, unverzüglich  dem zuständigen Bauführer
bzw. Bestandsvserwalter zu melden
sämtliche Lieferungen und Leistungen, die zur
sachgemäßen Herstellung der Arbeiten erforderlich sind,
wie z.B. Fahrt- und Transportkosten, Standgebühren
und dergleichen
erforderliche Gerüste bis zu einer Höhe der Arbeitsbühne von 2,00 m über Flur und Schutzgerüste gemäß den
Unfallverhütungsvorschriften, soweit kein Arbeitsgerüst
bauseits gestellt wird, die Mitbenutzung der Gerüste
ist allen mit Reparatur- arbeiten beschäftigten Firmen
kostenlos zu gestatten.
Tägliches Säubern der Arbeitsstelle bei Arbeitsschluß
Bauschutt darf grundsätzlich nicht im Gebäude gelagert
werden.
das Schützen der Bodenflächen und angrenzenden Bauteile

Angaben zum Angebot
==================

Sachbearbeiter:
Bauleitung: Herr Surmann Tel. 0208 - 97064 484
Gemeinsame Ortsbesichtigungen finden nicht statt.
Der Bieter hat sich selbst, vor Angebotsabgabe, an der
Baustelle hinreichend zu informieren.
Bedenken gegen die vorgesehene Ausführung sind vor
Angebotsabgabe geltend zu machen.

*Hinweis: A) ALLGEMEINE VORBEMERKUNGEN*
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: ZTV-Wärme-Dämm-Verbundsystem (WDVS)*
Zusätzliche Technische Vertragsbedingungen
Wärmedämm-Verbund-System (WDVS)

1.1
Maßgebend für die Lieferung und Ausführung der Leistungen sind die ATV in der
VOB-Teil C und weitere DIN-Vorschriften.
Alle Leistungen sind nach dem zum Zeitpunkt der Ausführung geltenden Normen, Verordnungen, Richtlinien etc. auszuführen.

Folgende Vorschriften sind besonders zu beachten:

DIN 18345Wärmedämm-Verbundsysteme
DIN 18363Maler- u. Lackierarbeiten
DIN 18364Korrossionschutzarbeiten an Stahl- und Aluminiumbauten
DIN 18350  Putz- u. Stuckarbeiten
DIN 4102  Brandverhalten von Baustoffen u. Bauteilen
DIN 4109  Schallschutz im Hochbau
DIN 4108  Wärmeschutz im Hochbau
DIN 4117  Abdichtung von Bauvorhaben gegen Bodenfeuchtigkeit
DIN 4122  Abdichtung von Bauwerken gegen nichtdrückendes Oberflächenwasser
DIN 55699  Verarbeitung von Wärmedämm-Verbundsystemen
DIN 18202  Maßtoleranzen im Hochbau
GEG  Gebäude Energie Gesetz

Unfallverhütungsvorschriften/ Regeln der BG Bau (Berufsgenossenschaft der Bauwirtschaft)
BGV  BG-Vorschriften
BGR  BG-Regeln
BGI  BG-Informationen
BGG  BG-Grundsätze
BetrSichVBetriebssicherheitsverordnung mit den dazugehörigen technischen Regeln „TRBS"
a.a.R.d.T.Die Allgemein anerkannten Regeln der Technik

Für die Ebenheitstoleranzen gilt die Tabelle 3, Zeile 7 der DIN 18202 als vereinbart.

Die Baustellenordnung der Covivio Immobilien GmbH

1.2
Grundsätzlich sind nur Produkte zu verarbeiten die  entsprechend der europäischen Richtlinien eine CE-Kennzeichnung unterliegen und besitzen.
Bezüglich der Wärmeleitfähigkeit sind zusätzlich zur CE-Kennzeichnung nur Bauprodukte zugelassen, die zudem einer Fremdüberwachung einer von Ländern zugelassenen Stelle unterliegen und entsprechend überwacht sind.

1.3
Material- u. Unterkunftsräume werden bauseits nicht zur Verfügung gestellt.

1.4
Bauaufzüge werden bauseits nicht gestellt.

1.5
Strom u. Wasseranschlüsse sind an der Baustelle vorhanden; die Verbrauchskosten werden mit Pauschal 0,3% von der Schlussrechnung abgezogen.

1.6
Das Einputzen (Nachputz) von evtl. nachträglich eingebauter Bauteile wie z.B. Fenster, Fensterbänke, Treppenanlagen u. -Belägen etc. ist in den EP's einzukalkulieren und wird nicht gesondert vergütet. Dies gilt ebenfalls für durchzuführende Schutzmaßnahmen an diesen Bauteilen, sowie für das Schließen kleiner nachträglicher gebohrter oder gespitzter Mauerwerksöffnungen.

1.7
Die Baustelle ist täglich sauber zu halten und sämtliche Schutt und Materialreste sind ohne besondere Aufforderung vom AN zu entsorgen. Der Auftraggeber behält sich vor Bauschuttcontainer aufzustellen und die hierfür anfallenden Kosten anteilig auf die ausführenden Firmen umzulegen und von der Schlussrechnung in Abzug zu bringen.

1.8
Der Text des Leistungsverzeichnisses  ist neutral und allgemein gehalten, da der Aufbau und die Ausführung des Vollwärmeschutzes inkl. Putzbeschichtung an keine bestimmte Herstellersysteme gebunden ist. Dem Anbieter ist daher freigestellt, ein Fabrikat seiner Wahl anzubieten. Es dürfen jedoch nur vollständige Herstellersysteme angeboten und verarbeitet werden.

1.9
Der Prüfbescheid eines staatlichen Materialprüfungsamtes ist der Bauleitung im Auftragsfall vorzulegen.

2.0
Die Herstellervorgaben und Verarbeitungshinweise und Richtlinien des angebotenen Systems sind zu beachten.

2.1
Vor Beginn der Arbeiten muß der Auftragnehmer eine Überprüfung des Untergrundes auf Eignung und Tragfähigkeit vornehmen. Läßt die Beschaffenheit des Untergrundes die Ausführung der Arbeiten nach vorgegebener Art bedenklich erscheinen, so ist dies dem Auftraggeber unverzüglich mitzuteilen.

Angebotenes WDVS - Erzeugnisse/ Fabrikat:

__________________________________________
( vom Bieter auszufüllen)

### Los 01 Gerüstbau

#### Abschnitt 01.01 Gerüstbau

**01.01.010 Fassadengerüst**
Stahlrohr,- Fassadengerüst mehrteilig
auf,- und abbauen, bestehend aus
Gerüstlagen von jeweils 2,00m aufwärts
gestaffelt, anschließlich der fest
angebrachten erforderlichen
Etagenleitern.
Gerüstbreite: 0,65m
Verkehrslast: 3 kn/m²
Grundvorhaltedauer: 4 Wochen
Menge: 4843,000 m2

**01.01.020 Gebrauchsüberlassung der Pos. 01.01.010 nach der Grundstandzeit,**
Gebrauchsüberlassung der Pos. 01.01.010 nach der
Grundstandzeit, je angefangene Woche
Menge: 4843,000 m²/W

**01.01.030 Gerüst der Pos. 01.01.010 mit ca. 0,30 m breiten Konsolen**
Gerüst der Pos. 01.01.010 mit ca. 0,30 m breiten Konsolen,
innenseitig an- und abtransportieren und montieren.
Grundeinsatzzeit bis zu 4 Wochen.
Menge: 2170,000 m

**01.01.040 Gebrauchsüberlassung der Pos. 01.01.030 nach der Grundstandzeit,**
Gebrauchsüberlassung der Pos. 01.01.030 nach der
Grundstandzeit, je angefangene Woche ca. 16 Wochen
Menge: 2170,000 m²/W

**01.01.050 Gerüst abnetzen gemäß Vereinbarung**
Gerüst der Pos. 01.01.01 mit einer luftdurchlässigen
Netze ausstatten, Befestigung senkrecht mit
Kabelbindern; liefern, montieren und demontieren. Die
Grundeinsatzzeit beträgt bis zu 4 Wochen.
Menge: 4843,000 m2

**01.01.060 Gebrauchsüberlassung der Pos. 01.01.050 nach der Grundstandzeit,**
Gebrauchsüberlassung der Pos. 01.01.050 nach der
Grundstandzeit, je angefangene Woche
Menge: 4843,000 m²/W

**01.01.070 Anliefern, Montage, Demontage und Abtransport eines Treppenaufganges Höhe bis 10,00 m.**
Anliefern, Montage, Demontage und Abtransport eines
Treppenaufganges Höhe bis 15,00 m.
Grundvorhaltedauer: 4 Wochen
Menge: 76,000 m

**01.01.080 Gebrauchsüberlassung der Pos. 01.01.070 nach der Grundstandzeit,**
Gebrauchsüberlassung der Pos. 0.01.070 nach der
Grundstandzeit, je angefangene Woche
Menge: 76,000 m/Wo

**01.01.090 Dachdeckerfanggerüst**
Dachdeckerfanggerüst am vorhandenen
Fassadengerüst an,- und abbauen
Grundvorhaltedauer: 4 Wochen
Menge: 434,000 m

**01.01.100 Gebrauchsüberlassung der Pos. 01.01.090 nach der Grundstandzeit,**
Gebrauchsüberlassung der Pos. 0.01.090 nach der
Grundstandzeit, je angefangene Woche
Menge: 434,000 m

**01.01.110 Hauseingangsbereich schützen**
Vollflächiges Einschlalen der ersten Gerüstebene mit
zugeschnittenen OSB Platten, oberhalb der
Fußgängerpassage bis dicht an die Fassade
anschließend,
um den Personenverkehr in der Passage gegen
herabfallende Gegenstände zu schützen.
Menge: 11,000 St

### Los 02 Fassadendämmung, WDVS

#### Abschnitt 02.01 Baustelleneinrichtung

**02.01.010 Geräte und Werkzeuge liefern, vorhalten und entfernen**
*** Pauschalposition
Geräte und Werkzeuge liefern, vorhalten und entfernen

Liefern, vorhalten und wieder entfernen aller zur
Ausführung der Arbeiten benötigten
Geräte und Werkzeuge.
Menge: 1,000 psch

**02.01.100 Aufenthaltcontainer**
Aufenthaltcontainer  für die Nutzung der am Bau
beteiligten Firmen anfahren, installieren und nach
Fertigstellung des
Bauwerks abfahren.

Der Anschluss des Aufenthaltcontainers an die
vorhandene Baustromeinrichtung einschl. aller
zugehörigen
Klein- und Befestigungsmaterialien ist in den
Einheitspreis mit
einkalkuliert.

Ausstattung:
·  Elektroheizung
·  Beleuchtung
·  mind. 2 Tische, ca.2,00 x 1,00 m
·  mind. 8 Stühle
·  mind. 4 Garderobenhaken

einschl. Beleuchten, Beheizen und Instandhaltung sowie
wöchentlicher Reinigung.

Vorhaltedauer: 4 Wochen
Menge: 1,000 St

**02.01.110 Aufenthaltcontainer vorhalten**
Vorhalten des Aufenthaltcontainers für die am Bau
beteiligten Firmen, mit allen anfallenden Kosten wie
Energie, Reinigung
und Wartung für jede weitere Woche.
Menge: 26,000 StWo

**02.01.170 Baustellen-WC mit Handwaschbecken**
Baustellen-WC mit Handwaschbecken liefern, vorhalten,
täglich reinigen und Wasservorrat auffüllen, nach
Beendigung
der Arbeiten abtransportieren.

Der Anschluss des Baustellen WCs an die vorhandene
Baustromversorgung  einschl. aller zugehörigen Klein-
und
Befestigungsmaterialien ist in den Einheitspreis mit
einkalkuliert.

Ausstattung:
·  ca. 250 l Abwassertank
·  1 WC
·  1 Urinal
·  1 großes Handwaschbecken mit ca. 60l Wasservorrat
·  1 Seifenspender
·  1 Papierhandtuchhalter
·  1 Frostwächter 220 V
·  1 Licht 220 V

Vorhaltedauer: 4 Wochen
Menge: 1,000 St

**02.01.180 Baustellen -WC vorhalten**
Baustellen-WC der vorgenannten Position  über die
vereinbarte Vorhaltezeit hinaus vor- und
instandhalten.
Menge: 26,000 StWo

**02.01.200 Versetzbare Schutzzäune**
Bauzaun aus mobilen Stahlrahmenelementen, Höhe 2m, mit
Stahlmattenfüllung und Betonfundamenten einschl.
Verbindungselementen liefern, aufstellen, vorhalten
und nach Beendigung
der Arbeiten wieder abbauen und abfahren.

Der gesamte Bauzaun ist gemäß der Aufstell- und
Verwendungsanleitung des Herstellers aufzubauen, gegen
werkzeugloses Öffnen zu sichern und vorzuhalten.

Vorhaltedauer: 4 Wochen
Menge: 530,000 m

**02.01.210 Versetzbare Schutzzäune vorhalten**
Bauzaun aus mobilen Stahlrahmenelementen über die
vereinbarte Vorhaltezeit hinaus vor- und
instandhalten.
Menge: 530,000 mWo

**02.01.220 Container für die Entsorgung für Mischmüll**
Schuttcontainer 7,0 m³ für Mischmüll anliefern,
vorhalten und leeren
Menge: 3,000 St

**02.01.230 Entsorgung Mischmüll**
Anfallenden Schutt fachgerecht, gemäß den gesetzlichen
Bestimmungen entsorgen
Menge: 3,000 t

**02.01.300 Container für die Entsorgung für Bauschutt**
Aufstellen eines Bauschuttcontainers ( abschlißbarer
Deckel) 7 m³
für die Entsorgung des auf der Baustelle vorkommenden
Bauschutts
wie z. Bsp. Stein, Beton, Keramikrückstände. Nach
Füllung abfahren
und fachgerecht entsorgen.
Menge: 3,000 St

**02.01.310 Entsorgung Bauschutt**
Menge: 3,000 t

**02.01.325 Wasseranschluss**
Wasseranschluss Beauftragung einer Installationsfirma
zur Herstellung, Vorhaltung, Wartung und Demontage
eines für
die einzusetzenden Maschinen geeigneten
Wasseranschlusses.
Der Anschluss ist auch für die anderen Gewerke
einzurichten und werden auch von diesen genutzt.
Inklusive Begleitheizung in frostgefährdeten Monaten.

Zählerstände sind vor Beginn und nach Fertigstellung
der Arbeiten ablesen, zu protokollieren und dem AG
vorzulegen.

Grundvorhaltung
Wie Gesamtvorhaltung in Wochen inklusiv erforderlicher
Absprachen mit Versorger/Stadt Datteln
Menge: 3,000 Stk

#### Abschnitt 02.02 Schutzabdeckungen

**02.02.010 Schutzabdeckung, Bautenschutzmatte**
Schutzabdeckung nicht zu bearbeitender Bauteile vor
der Gerüststellung mit einer Bautenschutzmatte
herstellen,
einschließlich Unterhaltung sowie späterer Beseitigung
und Entsorgung.

Bautenschutzmatte,
Dicke:  mind. 4,0 mm
Breite:  1 m

Bauteile: Bürgersteige, Hauszugangswege,
Kellerabgänge, angrenzende Gebäude etc.

Die Abstimmung mit dem bauseits beauftragten
Gerüstbauer erfolgt durch den AN.
Menge: 408,000 m

**02.02.020 Fenster abkleben**
Schutzabdeckung von Fenstern mit einer transparenten
PE-Folie herstellen, einschließlich Unterhaltung sowie
späterer
Beseitigung und Entsorgung.

Dicke PE-Folie:  mind. 0,03 mm
Menge: 955,000 m2

**02.02.030 Besondere Maßnahme zum Schutz von Fensterbänken**
Besondere Maßnahme zum Schutz von Fensterbänken

Schutzabdeckung von neuen Fensterbänken aus Alu,
einschl. Unterhaltung und späterer
Beseitung/Entsorgung
Tiefe: ca. 40...cm
Menge: 413,000 m

#### Abschnitt 02.03 Abbruch- und Demontagearbeiten

**02.03.020 Hausnummernschilder demontieren**
Vorhandene Hausnummernschilder demontieren, während
der
Bauzeit ausreichend und sichtbar am Gerüst befestigen und
bei Gerüstabbau demontieren und entsorgen.

Die Abstimmung mit dem bauseits beauftragten
Gerüstbauer erfolgt
durch den AN.
Menge: 18,000 St

**02.03.030 Hinweisschilder demontieren**
Vorhandene an der Fassade befestigte Schilder der
Versorgungsunternehmen wie Trink-, und Abwasser-,
sowie
Gasschilder, etc. für
das Aufbringen des WDV-Systems oder Sockelanstrich
demontieren, lagern und nach Fertigstellung der
Fassade an
gleicher Stelle wieder montieren.
Menge: 18,000 St

**02.03.040 Fensterbänke, Stahlblech, demontieren**
Fensterbänke aus verzinktem Stahlblech einschl.
Befestigungs- und Kleinteilen demontieren.
Ausbruchstellen
im Putzbereich sind für die
Verklebung von Dämmplatten vorzubereiten. Flächen
entstauben. Eventuell notwendiges Beiputzen mit
Zementputz
ist einzukalkulieren.

Das Abbruchmaterial ist zu verladen, abzufahren und
nach den abfallrechtlichen Bestimmungen zu entsorgen

Aufstellflächen für Container sind mit der örtlichen
Bauleitung des Auftraggebers abzustimmen.

Etwaige Gebühren für eine Containerstellung auf dem
öffentlichen
Gehweg werden gegen Nachweis gesondert vergütet. Die
Einholung einer hierfür erforderlichen behördlichen
Genehmigung
obliegt dem Auftragnehmer.

Während der Stemmarbeiten sind die Fenster mittels
Span-, OSB- Platten o.ä. gegen Beschädigungen zu
schützen.

Fensterbanktiefe:  bis 30 cm
Menge: 413,000 m

**02.03.041 Zulage Asbest**
*** Bedarfsposition ohne GB
Menge: 413,000 m

**02.03.050 Dehnungsfugenabdeckung demontieren**
Dehnungsfugenabdeckung aus
Aluminium, verzinktem Stahlblech etc.
einschl. Gummikörper demontieren
und entsorgen.
Menge: 165,000 m

**02.03.060 Vorhangfassade demontieren**
Vorhangfassade mit Fassadenplatte, Dämmung und
Unterkonstruktion abbrechen und entsorgen, einschl.
der Entsorgungskosten.
Menge: 326,000 m2

**02.03.061 Zulage Asbest**
*** Bedarfsposition ohne GB
Menge: 326,000 m2

**02.03.100 Laibungsbereich vorbereiten, Putz abstemmen**
Putzschicht der Laibungen und Sturzuntersichten von
Fenstern,
Türen und Öffnungen durch Abstemmen für die Verklebung
von Dämmplatten vorbereiten. Flächen
entstauben.Eventuell
notwendiges Beiputzen mit Zementputz ist
einzukalkulieren.

Das Abbruchmaterial ist zu verladen, abzufahren und
nach den abfallrechtlichen Bestimmungen zu entsorgen
einschl.
Kippgebühren.

Aufstellflächen für Container sind mit der örtlichen
Bauleitung des Auftraggebers abzustimmen.

Etwaige Gebühren für eine Containerstellung auf dem
öffentlichen Gehweg werden gegen Nachweis gesondert
vergütet. Die
Einholung einer hierfür erforderlichen behördlichen
Genehmigung
obliegt dem Auftragnehmer.

Während der Stemmarbeiten sind die Fenster mittels
Span-, OSB-Platten o.ä. gegen Beschädigungen zu
schützen.

Tiefe der Laibung:  bis 25 cm
Dicke der Putzschicht:  ca. 2 cm
Menge: 1861,000 m

#### Abschnitt 02.05 Untergrundprüfung und -vorbehandlung

**02.05.010 Flächen auf Tragfähigkeit und Ebenheit prüfen**
Untergrund prüfen:
Untergründe auf Tragfähigkeit und Ebenheit prüfen.
(Begrenzte Untergrundunebenheiten können mit der
Kleberschicht
ausgeglichen werden.)

Untergründe von Staub, losen sowie fremden Substanzen
befreien.

Bauteil:  Gesamte Flächen
Menge: 4906,000 m2

**02.05.020 Verunreinigungen entfernen**
Entfernen von Verunreinigungen, Trennschichten, usw.
durch Hochdruck-Heißwasserstrahlen, einschließlich
Nachbearbeitung.

Bauteil:  Gesamte Flächen
Menge: 4906,000 m2

**02.05.030 Nicht tragfähige Putze, hohle Putzstellen abschlagen u. beiputzen**
Nicht tragfähige Putze sowie hohle Putzstellen bis auf
tragfähigen Untergrund freilegen, entstauben und mit
systemverträglichem
Sanierungsmörtel fassadenbündig beiputzen.

Bauteil: Teilflächen der Fassade
Größe: bis 1 m²

Das Abbruchmaterial ist zu verladen, abzufahren und
nach den abfallrechtlichen Bestimmungen zu entsorgen,
einschl.
Kippgebühren.

Aufstellflächen für Container sind mit der örtlichen
Bauleitung des Auftraggebers abzustimmen.

Etwaige Gebühren für eine Containerstellung auf dem
öffentlichen Gehweg werden gegen Nachweis gesondert
vergütet. Die
Einholung einer hierfür erforderlichen behördlichen
Genehmigung
obliegt dem Auftragnehmer.

Ein Aufmaß mit der Bauleitung ist zwingend vor Beginn
der Folgearbeiten zu erstellen.
Menge: 550,000 St

**02.05.040 Nicht tragfähige Putze, hohle Putzstellen abschlagen u. beiputzen (Nur bei Einzelgrößen über 1 m²)**
Nicht tragfähige Putze sowie hohle Putzstellen bis auf
tragfähigen Untergrund freilegen, entstauben und mit
systemverträglichem
Sanierungsmörtel fassadenbündig beiputzen.

Bauteil: Teilflächen der Fassade

Das Abbruchmaterial ist zu verladen, abzufahren und
nach den abfallrechtlichen Bestimmungen zu entsorgen,
einschl.
Kippgebühren.

Aufstellflächen für Container sind mit der örtlichen
Bauleitung des Auftraggebers abzustimmen.

Etwaige Gebühren für eine Containerstellung auf dem
öffentlichen Gehweg werden gegen Nachweis gesondert
vergütet. Die
Einholung einer hierfür erforderlichen behördlichen
Genehmigung
obliegt dem Auftragnehmer.

Ein Aufmaß mit der Bauleitung ist zwingend vor Beginn
der Folgearbeiten zu erstellen.
Menge: 275,000 m2

**02.05.050 Moos- und Algenbefall entfernen, Teilflächen**
Vorhandenen Moos-, Algen- und Pilzbefall auf der
Oberfläche vollflächig durch Reinigung mit
Biozidmittel
entfernen.
Ausführung einschl. der mechanischen Entfernung von
vorhandenen Pflanzen- und Saugpollen von
Rankgewächsen.

Bauteil: Teilflächen der Fassade

Die zu behandelnden Teilflächen sind vor Durchführung
der Arbeiten durch ein gemeinsames Aufmaß mit der
Bauleitung
des AGs festzulegen.
Menge: 1227,000 m2

**02.05.060 Grundierung stark saugende Untergründe / Tiefgrund LF**
Grundierung mit Tiefgrund:
Stark saugende Untergründe zur Reduzierung der
Saugfähigkeit mit Tiefgrund - Grundierungskonzentrat,
lösemittelfrei,
grundieren.

Bauteil:  Gesamte Flächen
Verdünnungsverhältnis:  nach Herstellerangaben
Verbrauch:  nach Herstellerangaben
Menge: 4906,000 m2

**02.05.070 Höhenausgleich Fensterbank, MW 035 WDV**
Höhenausgleich mittels Dämmplatten, auf der
vorhandenen Fensterbank.

WDVS Hartschaum-Dämmplatten, MW 035 WDV an vorbehandelte Flächen fachgerecht anbringen.

Plattendicke:  bis 3 cm
Leibungstiefe:  bis 25 cm

Planeben und absolut dicht gestoßen dem neuen
Fensterbankgefälle angepasst verlegen. Verlegte Fläche
vor
Weiterbearbeitung auf Planebenheit prüfen und
Unebenheiten mit dem
Schleifbrett weiträumig abschleifen. Trocknungszeit
der Verklebung bis
zur Weiterbearbeitung mindestens 3 Tage.

Alle Zuschnitte und Nebenarbeiten sind im
Einheitspreis einkalkuliert.

Bauteil:  alle Fensterbänke
Menge: 413,000 m

**02.05.080 Erdreich aufnehmen, lagern**
Erdreich entlang der Außenwände für
die
Perimeterdämmung aufnehmen.
Erdaushub auf einer Breite von 20. cm
bis zu einer
Tiefe von 20 cm.
Das Aushubmaterial ist seitlich zu lagern
Menge: 408,000 m

**02.05.090 Gehwegplatten aufnehmen und seitlich lagern**
Menge: 150,000 m

#### Abschnitt 02.06 Sockelschienen

**02.06.010 LM-Sockelprofil 16 cm (unterer Abschluss)**
WDVS Aluminium-Sockelprofil in Trog-Form mit
vorderseitig ausgebildeter Tropfkante einschließlich
WDVS
Sockelprofilverbinder und
WDVS Sockeleckprofil  als unteren Abschluss der
Dämmplatten mit 3 WDVS Schlagschrauben pro Meter
fluchtgerecht
anbringen.

Begrenzte Untergrundunebenheiten mit WDVS
Unterlegscheiben ausgleichen. Eine thermische Trennung
mittels
Kompriband 20 / 5-12 mm zwischen der Fassade und
Sockelprofil
ist berücksichtigt und einzukalkuliert.

Dämmschichtdicke:  16 cm
Kompriband:  >= 20 / 5-12
Menge: 408,000 m

#### Abschnitt 02.07 Wärmedämmung

**02.07.010 Mineralfaser-Dämmplatten, MW 035, 16cm**
Mineralfaser-Dämmplatten, MW 035 WAP-zg nach  DIN EN
13162 an vorbehandelte Flächen mit mineralischem
Werktrockenmörtel je
nach Zulassung vollflächig verklebt, rahmenförmig mit
senkrechten Streifen oder im Wulst-Punkt-Verfahren
press gestoßen
anbringen.

Wärmeleitfähigkeit:  0,035 W/ (m . K)
Plattenkante:  stumpf gestoßen
Plattendicke:  16 cm
Rohdichte:  ca. 120 kg/m³
Brandklasse:  A1 nach DIN EN 13501

Verklebung der Dämmplatten im versetzten Verband,
planeben und absolut dicht gestoßen. Trocknungszeit
der Verklebung
bis zur Weiterbearbeitung mindestens 3 Tage.
Menge: 3215,000 m2

**02.07.020 Mineralfaser-Dämmplatten, MW 035, 16cm, Decken als Zulage**
Menge: 370,000 m²

**02.07.030 Zulage für Zuschnitte bei Schrägen und Bögen**
Zulage für Zuschnitt der Dämmplatten bei Schrägen und
Bögen, z.B. Dachschrägen, schräg verlaufende
Sockelkanten
etc.
Menge: 110,000 m

**02.07.040 Laibungen dämmen, Tiefe 25 cm**
Laibungen von Fenstern, Türen, Öffnungen wie in den
vorgenannten
Positionen zu diesem WDV-System beschrieben dämmen.

Die Fassadendämmplatten der vorgenannten Positionen
sind mit Überstand in die Fenster- bzw. Türöffnungen
zu führen.
Nach dem Erhärten des Klebers ist die Laibungsdämmung
passgenau
zwischen Fassadendämmplatte und Anputzprofil
einzukleben.

Laibungstiefe:  bis 25 cm
Dämmschichtdicke:  bis 4 cm
Menge: 1861,000 m

**02.07.050 Resol-Dämmplatten WLG 022, 6 cm**
Hochdämmende Resol-Hartschaum-Dämmplatten WLG 022
(ab 45 mm Dicke) an vorbehandelte Flächen mit
mineralischem
Werktrockenmörtel je nach Zulassung vollflächig
verklebt, rahmenförmig mit senkrechten Streifen oder
im
Wulst-Punkt-Verfahren press gestoßen anbringen.

Wärmeleitfähigkeit:  0,022 W/ (m . K), ab 45 mm
Dicke
Plattenkante:  stumpf
Plattendicke:  6 cm
Rohdichte:  ca. 40 kg/m³
Brandklasse:  B2 nach DIN 4102

Verklebung der Dämmplatten im versetzten Verband,
planeben und absolut dicht gestoßen. Verlegte Fläche
vor
Weiterbearbeitung auf
Planebenheit prüfen und Unebenheiten mit dem
Schleifbrett weiträumig abschleifen. Trocknungszeit
der Verklebung bis
zur Weiterbearbeitung mindestens 3 Tage.

Bauteil:  Fassadenfläche im Balkonbereich
Menge: 819,000 m2

**02.07.060 Sockelbereich / Perimeter-Dämmplatte mit BaseTec**
Sockelbereich / Perimeter-Dämmplatte mit BaseTec

Perimeter-Dämmplatte im Sockelbereich mit
feuchtigkeitsunempfindlicher Klebemasse flächenbündig
mit der Fassadendämmung anbringen.
Plattenkante: stumpf
Format: 100 x 50 cm
Plattendicke: 14 cm
Klebemörtel: BaseTec 3540 gemischt
mit BaseTec 3541
Ausbildung mit Einbindung ins Erdreich
mit
angeschrägtem Abschluss
Dämmung über GOK: ca. 30 cm
Dämmung unter GOK: ca. 20 cm
Fabrikat: Brillux
Menge: 408,000 m2

**02.07.070 Balkone / Perimeter-Dämmplatte mit BaseTec**
Balkone / Perimeter-Dämmplatte mit BaseTec

Perimeter-Dämmplatte im Sockelbereich mit
feuchtigkeitsunempfindlicher Klebemasse flächenbündig
mit der Fassadendämmung anbringen.
Plattenkante: stumpf
Format: 100 x 50 cm
Plattendicke: 6 cm
Klebemörtel: BaseTec 3540 gemischt mit
BaseTec 3541
Ausbildung mit Einbindung ins Erdreich
mit
angeschrägtem Abschluss
Dämmung über GOK: ca. 30 cm
Dämmung unter GOK: ca. 20 cm
Fabrikat: Brillux
Menge: 465,000 m

#### Abschnitt 02.08 Verdübelung

**02.08.010 Schraubdübel, statisch relevant, 16 cm Dammstoffstärke**
Statisch relevante Verdübelung der verklebten
Dämmplatten
mit europäisch und national zugelassenen
Schraubdübeln.

Den WDVS Dübel ca. 15 mm vertieft in die Dämmplatte
einschrauben. WDVS Dübel-Rondell in die Vertiefung
oberflächenbündig einsetzen. Eventuelle Überstände
planschleifen.
Dübellänge entsprechend der Dämmplattendicke wählen.
Die Dübel müssen im
tragfähigen Untergrund verankert sein, Putzschichten
sind zu
überbrücken.

Gebäudehöhe:  bis zur Anwendungsgrenze
Tellerdurchmesser:  60 mm
Dübeltyp:  WDVS
Befestigungsdübel mit WDVS Dübel-Rondell
Wärmeverlustkoeffizient:  <=0,001 W/K
Länge:  für Dämmstoffstärke
16 cm
Dübeldichte:  6,0 Stück/m2
Verankerungstiefe:  gem. Zulassung

Die angegebene Dübeldichte ist vom Systemhersteller
schriftlich zu bestätigen.

Die Leistung kommt nur zur Ausführung, wenn die
Ergebnisse eines vom WDVS- Systemanbieters
durchgeführten
Haftzugversuches (s. Technische Vorbemerkungen) eine
Verdübelung
verlangen.
Menge: 3215,000 m2

**02.08.020 Dübelteller / Dübelscheibe, MW-Dämmplatte, statisch relevant**
Zulage zur vorgenannten Position für die statisch
relevante Befestigung von Mineralfaser-Dämmplatten mit
Dübeltellern / Dübelscheiben

Tellerdurchmesser:  90 mm
Menge: 3215,000 m2

#### Abschnitt 02.09 An- und Abschlussprofile

**02.09.010 Anschluss an Fenster und Türen / Gewebe-Anputzleiste**
Gewebe-Anputzleiste für den Anschluss an Fenster- u.
Türrahmen liefern und fachgerecht einbauen.

WDVS Gewebe-Anputzleiste mit Anputznase und
Abbruchkante vor dem Anbringen der WDVS Dämmplatten
auf Fenster-
und Türrahmen, dreiseitig umlaufend, fachgerecht
einbauen. Der
Gewebestreifen ist in die nachfolgende
Armierungsschicht einzubetten.

Putzdicke:  9 mm
Menge: 1861,000 m

**02.09.030 Dehnungsfugenprofil 16 cm, Eckausführung**
Dehnungsfugenprofil Eckausführung ( Innenecke )
liefern und fachgerecht einbauen.

Dehnungsfugenprofil mit Gewebestreifen und Anputzkante
passend zum gewählten WDV-System fachgerecht nach
WDVS-Herstellervorgaben in fertiger Arbeit lotrecht
einbauen.
Begrenzte Untergrund- unebenheiten mit WDVS
Unterlegscheiben ausgleichen.

Dämmschichtdicke: 16 cm
Menge: 165,000 m

**02.09.050 Kantenschutz / Gebäudeecken**
Kunststoffgewebewinkel für Gebäudeecken  liefern und
fachgerecht einbauen.

WDVS Kunststoffgewebewinkel mit Gewebestreifen
passend
zum gewählten WDV-System als Kantenschutz an allen
Gebäudeecken lot- und fluchtgerecht in die nachfolgend
beschriebene
Armierungsmasse einbetten. Die Überlappung im
Stoßbereich erfolgt gem. den Herstellervorschriften.

Format:  10 / 15 cm
Maschenweite:  4 x 4 mm
Flächengewicht (Gewebe):  ca. 165 g / m²
Menge: 744,000 m

**02.09.060 Kantenschutz / Fenster- u. Türöffnungen**
Kunststoffgewebewinkel für Fenster- u. Türöffnungen
liefern und fachgerecht einbauen.

WDVS Kunststoffgewebewinkel mit Gewebestreifen
passend zum gewählten WDV-System als Kantenschutz an
allen
Fenster- u. Türöffnungen waagerecht,  lot- und
fluchtgerecht in
die nachfolgend beschriebene Armierungsmasse
einbetten. Die
Überlappung im Stoßbereich erfolgt gem. den
Herstellervorschriften.

Format:  10 / 23 cm
Maschenweite:  4 x 4 mm
Flächengewicht (Gewebe):  ca. 165 g / m²
Menge: 1861,000 m

**02.09.070 Anschlussfuge angrenzende Bauteile / Dichtband 15 / 2-9**
Anschlussfuge an angrenzende Bauteile, z. B. Fenster-
und Türrahmen, Dachüberstände, Betonkragplatte u. Ä.
mit
vorkomprimiertem Fugendichtband nach Vorschrift
ausbilden,
einschließlich Kellenschnitt.

Das selbstklebende Fugendichtband ist auf das
angrenzende Bauteil zu kleben und nachfolgend die
Dämmplatten
dagegenzustoßen.
Armierungsschicht und Deckputz sind über das Fugenband
zu ziehen und mit einem Kellenschnitt vom angrenzenden
Bauteil zu trennen.

Fugenbreite:  2-9 mm
Fugentiefe:  bis 15 mm
Menge: 3090,000 m

**02.09.080 Kunststoffgewebewinkel für Gebäudeinnenecken**
WDVS Kunststoffgewebewinkel mit Gewebestreifen
passend zum gewählten WDV-System in allen
Gebäudeinnenecken lot- und fluchtgerecht in die
nachfolgend
beschriebene Armierungsmasse einbetten. Die
Überlappung im
Stoßbereich erfolgt gem. den Herstellervorschriften.
Menge: 620,000 m

#### Abschnitt 02.10 Armierung

**02.10.010 Flächenarmierung, mineralisch, dünnschichtig**
Flächenarmierung auf Fassadendämmplatten mit
mineralischem Werktrockenmörtel und alkaliresistentem
Armierungsgewebe in erforderlich dicker Schicht voll
abdeckend herstellen.

Das WDVS-Armierungsgewebe ist in die nasse
Armierungsschicht, ca. 10 cm überlappend, einzulegen
und nass in
feucht mit einer zweiten Lage Armierungsmörtel
abzudecken. Das
Armierungsgewebe
muss mittig, mit Tendenz nach außen, angebracht sein.
Trocknungszeit bis zur Weiterbearbeitung mindestens 3
Tage.

Schichtdicke: 3-4 mm
Flächengewicht Gewebe:  ca. 165g/ m²

Eigenschaften Armierungsmörtel:
Wasseraufnahmekoeffizient w:  < 0,5 kg/(m².h0,5)
Wasserdampfdiffusionwiderstandszahl µ:  < 25
Menge: 4441,000 m2

**02.10.020 Laibungen armieren, Tiefe 35 cm**
Laibungen von Fenstern, Türen, Öffnungen wie in den
vorgenannten Positionen zu diesem WDV-System
beschrieben armieren.

Laibungstiefe:  bis 35 cm
Menge: 1861,000 m

**02.10.030 Diagonalarmierung an Gebäudeöffnungen**
Diagonalarmierungen an Ecken von Fassadenöffnungen und
Aussparungen mit WDVS Diagonal-Armierungspfeilen unter
Verwendung der systemgerechten Armierungsmasse
fachgerecht herstellen.
Menge: 1410,000 St

#### Abschnitt 02.11 Mineralischer Oberputz, Leichtputz

**02.11.010 Grund- und Zwischenanstrich der Armierungsschicht**
Grund- und Zwischenanstrich der armierten
Fassadenfläche nach ausreichender Trocknung der
Armierung mit
haftvermittelnder quarzhaltiger Grundierfarbe auf
Dispersionsbasis für
mineralische Oberputze,  im Farbton des Endputzes.
Menge: 4499,000 m2

**02.11.020 Oberputz / Mineralischer Leichtputz, Kratzputzstruktur K3**
Oberputz aus mineralischem Leichtputz mit
Leichtzuschlagstoffen auf
Kalk-Zement-Basis (Kratzputzstruktur), werkseitig
algizid/fungizid
ausgerüstet, in einem Zug aufziehen, auf Kornstärke
abziehen und mit einem Kunststoff-Reibebrett abreiben.

Körnung: 3 mm
Verbrauch: gem. Angabe des Systemherstellers
Wasseraufnahmekoeffizient w:  < 0,5 kg/
(m².h0,5)
Wasserdampfdiffusionswiderstandszahl µ: <= 20

Farbton hell  getönt nach Angabe des AG.
Menge: 3215,000 m2

**02.11.050 Faschen, Laibungen mit Glattputz, 35/6 cm**
Faschenputz als Glattputz mit einer
Edelstahl-Glättekelle in einem
Zug aufziehen und die Oberfläche mit einem
Schwammbrett glatt filzen, einschließlich aller
erforderlichen
Leistungen, z. B. exaktes
Abkleben der angrenzenden Flächen.

Schichtdicke: > 3 mm
Verbrauch: gem. Angabe des Systemherstellers
Wasseraufnahmekoeffizient w:  < 0,5 kg/ (m².h0,5)
Wasserdampfdiffusionswiderstandszahl µ: <= 20

Farbton hell bis mittel getönt nach Angabe des AG.

Laibungstiefe:  bis 35 cm
Faschenbreite:  bis 6 cm
Menge: 1861,000 m

**02.11.060 Trennung des Oberputzes mit Glattputzstreifen, 7 - 12 cm**
*** Zu bezuschlagende Position
Faschenputz mit einer Edelstahl-Glättekelle in einem
Zug aufziehen
und die Oberfläche mit einem Schwammbrett glatt
filzen,
einschließlich aller erforderlichen Leistungen, z. B. exaktes
Abkleben der
angrenzenden Flächen.

Schichtdicke:
> 3 mm
Verbrauch:
gem. Angabe des System-

herstellers
Wasseraufnahmekoeffizient w:  < 0,5 kg/
(m².h0,5)
Wasserdampfdiffusionswiderstandszahl µ: <= 20

Farbton hell bis mittel getönt nach Angabe des AG.

Breite des Glattputzstreifens: 7 - 12 cm
Menge: 220,000 m

**02.11.070 Glattputz / Mineralischer Leichtputz**
Galttputzflächen als Teilflächen, z.B. Wände von
Balkonen und Loggien, Einzelflächen in der Fassade,
Treppenhausbereich, etc. herstellen.

Minearalischen Leichtputz als Glattputz mit einer
Edelstahl-Glättekelle
in einem Zug aufziehen und die Oberfläche mit einem
Schwammbrett glatt filzen, einschließlich aller
erforderlichen
Leistungen, z. B. exaktes
Abkleben der angrenzenden Flächen.

Schichtdicke: > 3 mm
Verbrauch: gem. Angabe des Systemherstellers
Wasseraufnahmekoeffizient w:  < 0,5 kg/
(m².h0,5)
Wasserdampfdiffusionswiderstandszahl µ: <= 20

Farbton hell bis mittel getönt nach Angabe des AG.
Menge: 819,000 m2

#### Abschnitt 02.12 Egalisationsanstrich

**02.12.010 Beschichtung des Oberputzes**
Grund- und Schlussbeschichtung mit einer
wetterbeständigen hoch
wasserabweisenden, hoch diffusionsfähigen,
Fassadenfarbe auf Silikatbasis.

Wasseraufnahmekoeffizient w:  < 0,1 kg/(m².h0,5)
sd-Wert:  < 0,1 m
Fungizide Ausstattung:  filmkonserviert geschützt
vor Algen- und Pilzbefall

Farbton hell getönt nach Angabe des AG.
Menge: 4034,000 m2

**02.12.012 Zulage Vollton Sockel**
Menge: 408,000 m2

**02.12.020 Zulage Putzbeschichtung Farbton mittel**
Farbton mittel getönt nach Angabe des Auftraggebers.
Menge: 4034,000 m2

**02.12.030 Farbiges Absetzen im Fassadenanstrich**
Einfarbiges Absetzen von Bauteilen in der vorgenannten
Fläche mit Fassadenfarbe der Vorposition mittels
Grund- und
Schlussbeschichtung

Die notwendige Grundierung mit Grundierungskonzentrat,
lösemittelfrei sowie Abklebearbeiten gehören zur
fertigen
Leistung und werden nicht gesondert vergütet.

Bauteil: Fassadenflächen

Farbton nach Angabe des Auftraggebers.
Menge: 220,000 m2

**02.12.040 Beschichtung Glattputz / Faschen, Laibungen, 35/6 cm**
Grund- und Schlussbeschichtung mit einer
wetterbeständigen hoch
wasserabweisenden, hoch diffusionsfähigen,
Fassadenfarbe auf Silikatbasis.

Wasseraufnahmekoeffizient w:  < 0,1 kg/(m².h0,5)
sd-Wert:  < 0,1 m
Fungizide Ausstattung:  filmkonserviert geschützt
vor Algen- und Pilzbefall

Laibungstiefe:  bis 35 cm
Faschenbreite:  bis 6 cm

Farbton hell bis mittel getönt nach Angabe des AG.
Menge: 1861,000 m

#### Abschnitt 02.13 Sockel, Kellerabgänge, etc.

**02.13.010 Grund- und Zwischenanstrich der Armierungsschicht; Sockelflächen**
Grund- und Zwischenanstrich der armierten Sockelfläche
nach ausreichender Trocknung der Armierung mit
haftvermittelnder
quarzhaltiger Grundierfarbe auf Dispersionsbasis für
mineralische oder organisch gebundene Oberputze, im
Farbton des
Endputzes.
Menge: 408,000 m2

**02.13.020 Sockelputz / organisch gebundener Putz**
Sockelflächen mit organisch gebundenem Putz mit
Quarzanteilen,
werkseitig algizid/fungizid ausgerüstet, als Glattputz
mit einer Edelstahl-Glättekelle in einem Zug aufziehen
und die
Oberfläche mit
einem Schwammbrett glatt filzen, einschließlich aller
erforderlichen Leistungen, z. B. exaktes Abkleben der
angrenzenden
Flächen.

Schichtdicke: > 3 mm
Verbrauch: gem. Angabe des System-herstellers
Wasseraufnahmekoeffizient w:  < 0,5 kg/
(m².h0,5)
Wasserdampfdiffusionswiderstandszahl µ: <= 20

Farbton hell bis mittel getönt nach Angabe des AG.
Menge: 408,000 m2

**02.13.030 Putzabdichtung herstellen**
In das Erdreich einbindenden Sockelputz mit einer
hochvergüteten
flexiblen, wasserdichten Abdichtschlämme je nach
Herstellerangaben 2 - 3 mal beschichten.

Die Putzabdichtung ist mindestens 50 mm über
Geländeoberkante zu führen und im unteren Bereich über
die
abgeschrägte Kante der Perimeterdämmplatte an den
Altputz
anzuschließen.
Menge: 408,000 m2

#### Abschnitt 02.14 Fensterbänke

**02.14.020 Fensterbänke Bianco iberico, Granit 2 cm einsetzen**
Fensterbänke und Brüstungen Balkone
Bianco iberico, Granit 2 cm einsetzen
Entsprechend der Windlastzonen sind nach Prüfung WDVS
Alu-Bänke zu setzen.
Granit-Fensterbänke und Brüstungen
Balkone 2 cm Bianco Iberico, mit
seitlich Wasserrillen und untere
Wasserrille liefern und im Mörtelbett
verlegen.
Menge: 413,000 m

**02.14.030 Messen, ausklinken und schneiden von Rollo- Führungsschienen,**
Messen, ausklinken und schneiden von Rollo-
Führungsschienen,
unterhalb, beidseitig, für die Anarbeiten und
Erstellung der
Dichtebene zu der Fensterbank.
Menge: 500,000 Stk

#### Abschnitt 02.15 sonstige Leistungen

**02.15.010 Absetzen von Hausnummern**
Absetzen von Hausnummern

Absetzen von Hausnummern einschließlich
aller erforderlichen Leistungen, wie
Ausmessen, geradliniges Abkleben und
hinterstreichen zuandersfarbigen Flächen.
Menge: 30,000 Stk

**02.15.020 Schriftzug "Höttingstr."**
Menge: 3,000 Stk

**02.15.030 Gerüstankerstopfen einsetzen, abdecken**
*** Pauschalposition
Gerüstankerstopfen einsetzen, abdecken
und bearbeiten

Gerüstankerhülsen bei Gerüstabbau mit
Gerüstankerstopfen schließen und
mit dem Werkstoff (Oberputz einschließlich
Schlussanstrich) abdecken und bearbeiten.
Fabrikat: Brillux
Menge: 3,000 psch

**02.15.040 Balkonbrüstungen bearbeiten**
Balkonbrüstungen reinigen, kleine Fehlstellen
beiputzen, einen Grund-, Zwischen - und Deckanstrich
in Reinacrylatharzfarbe getönt beschichten.
Menge: 480,000 m2

### Los 03 Stundenlohnarbeiten

#### Abschnitt 03.01 Stundenlohn

**03.01.010 Facharbeiterstunde**
*** Bedarfsposition mit GB
Facharbeiterstunde

Stunde eines Facharbeiters für Arbeiten, die nicht im
Leistungsverzeichnis erfasst sind und die nur auf besondere
Anweisung
der Bauleitung und gegen Nachweis zur Ausführung
kommen.
Menge: 1,000 h

**03.01.020 Helferstunde**
*** Bedarfsposition mit GB
Helferstunde

Stunde eines Helfers für Arbeiten, die nicht im
Leistungsverzeichnis erfasst sind und die nur auf besondere
Anweisung
der Bauleitung und gegen Nachweis zur Ausführung
kommen.
Menge: 1,000 h
